# Dinslaken_Am-Stadtbad_3MFH
Angebotsaufforderung (GAEB DA XML 3.2, DA83)
Projekt: BB-099150
Währung: EUR
Auftraggeber: Covivio Immobilien GmbH, Essener Str. 66, 46047 Oberhausen, Ansprechpartner Toni Gomez, Telefon 0208-97064463, E-Mail toni.gomez@covivio.immo
Erstellt mit: GXML Toolbox V3.3 R20230829, iTWO_64 V24.0.454, 17.09.2026

## 3312 FH Türen
Datum: 17.09.2026

*Hinweis: Angaben zum Bauvorhaben*
Angaben zum Baumaßnahme
1.1.  Lage der Baumaßnahmen

  46537 Dinslaken
  Am Stadtbad

1.2. Ausführungszeitraum für das Gewerk Schlosser-/ Metallbauarbeiten
  Ende Februar 2027 - Anfang Juli 2027

1.3.  Neubaumaßnahme

  3 x 5-geschossiges Wohngebäude, Erdgeschoss, 3 Obergeschosse und Staffelgeschoss mit 18 Wohneinheiten sowie einer vollständigen Unterkellerung.

        •  Massivbauweise
        •  Tragende Wände aus Mauerwerk und Beton
        •  Stahlbetondecken
        •  Flachdach

1.4.  Grundstückserschließung

  Die Erschließung des Grundstückes erfolgt während der Baumaßnahme.
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1.5. Lageplan
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1.6. Grundriss EG
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1.7. Grundriss OG
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1.8 Grundriss Staffelgeschoss
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1.9. Schnitt A-A
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1.10. Schnitt B-B
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
*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) ZUSÄTZL. TECHN. VORBEMERUNGEN (ZTV) Schlosser-/ Metallbauarbeiten*
Zusätzliche Technische Vertragsbedingungen (ZTV)
Schlosser-/ Metallbauarbeiten

1.1
Maßgebend für die Lieferung und Ausführung der Leistungen sind die ATV in der VOB-Teil C und weitere DIN-Vorschriften.
Alle Leistungen sind nach dem zum Zeitpunkt der Ausführung geltenden Normen, Verordnungen, Richtlinien etc. auszuführen.

Weiterhin gelten sämtliche europäischen und nationalen Vorschriften,
Merkblätter, Stoff- und Prüfnormen usw. jeweils in ihrer aktuellen Fassung.

Als vereinbart gelten weiterhin die Herstellerverarbeitungs- angaben, Zulassungen und Empfehlungen der jeweiligen Fachverbände.

Folgende Vorschriften sind besonders zu beachten:

GEG  Gebäudeenergiegesetz

Unfallverhütungsvorschriften/ Regeln der BG Bau (Berufsgenossenschaft der Bauwirtschaft)
BGV  BG-Vorschriften
BGR  BG-Regeln
BGI  BG-Informationen
BGG  BG-Grundsätze
BetrSichVBetriebssicherheitsverordnung mit den dazugehörigen Technischen Regeln „TRBS"
a.a.R.d.T."Allgemein anerkannten Regeln der Technik"

Die Baustellenordnung der Covivio Immobilien GmbH

DIN 4102 Brandverhalten von Baustoffen und Bauteilen
DIN 4109 Schallschutz im Hochbau
DIN 4108 Wärmeschutz im Hochbau

TRAV  Technische Regeln für die Verwendung von absturzsichernden Verglasungen
BauO NRW Landesbauordnung für das Land Nordrhein-Westfalen
DIN 18360Metallbauarbeiten, Schlosserarbeiten
DIN 18 335 Stahlbauarbeiten
DIN 1045 Beton und Stahlbeton; Bemessung und Ausführung
DIN 1055-3 Lastnahmen für Bauten; Verkehrslasten
DIN 1055-4 Lastnahmen für Bauten; Verkehrslasten, Windlasten bei nicht schwingungsanfälligen Bauten
DIN 1055-7Temperatureinwirkungen
DIN 4113-1 Aluminiumkonstruktionen unter vorwiegend ruhender Belastung; Berechnung und bauliche Durchbildung
E DIN 4113-2 Aluminiumkonstruktionen unter vorwiegend ruhender Belastung; Berechnung bauliche Durchbildung und Herstellung geschweißter
  Aluminiumkonstruktionen
DIN 18 516, Teil 4Außenwandbekleidungen, hinterlüftet; Einscheiben-Sicherheitsglas;
  Anforderungen, Bemessung, Prüfung
DIN 18 800-1 Stahlbauten; Bemessung und Konstruktion
DIN 18 800-7 Stahlbauten; Herstellen, Eignungsnachweise zum Schweißen
DIN 50 976 Feuerverzinken von Einzelteilen (Stückverzinken)
DIN 55 928-4 Korrosionsschutz von Stahlbauten durch Beschichtung und Überzüge;
  Vorbereitung und Prüfung der Oberflächen
DIN 55 928-5 Korrosionsschutz von Stahlbauten durch Beschichtung und Überzüge;
  Beschichtungsstoffe und Schutzsysteme
DIN EN 10020  Edelstahl
DIN EN 10025Warmgewalzter unlegierter Baustahl
DIN EN 10088Nichtrostende Stähle

1.2
Grundsätzlich sind nur Produkte zu verarbeiten die  entsprechend den europäischen Richtlinien eine CE-Kennzeichnung unterliegen und besitzen.
Bezüglich der Wärmeleitfähigkeit sind zusätzlich zur CE-Kennzeichnung Produkte zugelassen, die zudem einer Fremdüberwachung einer von Ländern zugelassenen Stelle unterliegen und entsprechend überwacht sind.

1.3
Der Auftragnehmer hat vor Anfertigung der Leistungen ein örtliches Aufmaß zu nehmen.
Die Angaben von Achsen, Fluchten und Höhen sind den Bauplänen u. der Statik zu entnehmen und an der Baustelle vor Beginn der Arbeiten zu überprüfen.
1.4
Mit Unterzeichnung des Angebotes erklärt der AN, dass von ihm sämtliche gesetzlichen, behördlichen und berufsgenossen- schaftliche Auflagen erfüllt werden, die zur Ausführung beschriebenen Leistungen erforderlich sind.
Für die Ausführung der Arbeiten ist Fachpersonal in ausreichender Zahl einzusetzen.
Der Auftragnehmer hat dafür Sorge zu tragen, dass während der Ausführung seiner Leistungen immer mindestens ein fließend deutschsprechender Mitarbeiter seiner Firma mit Weisungsbefugnis auf der Baustelle anwesend ist.
1.5
Bei Arbeiten in bewohnten Häusern erwartet der Auftraggeber (AG) vom Auftragnehmer (AN) tatkräftige Unterstützung bei den Bemühungen, berechtigten Mieterwünschen zu entsprechen. Dazu gehören insbesondere folgende Verpflichtungen:
Alle Handwerker/ Mitarbeiter des AN haben die Verpflichtung, Kunden (Mietern) höflich und hilfsbereit zu begegnen.
In Gesprächen mit den Mietern ist das Bemühen von Covivio um einen verbesserten Kundenservice/-dienst herauszustellen.
1.6
Die Mieter sind rechtzeitig vor Durchführung von Arbeiten zu verständigen, ggf. durch Aushang im Treppenhaus oder auch individuelle Terminvereinbarung mit dem einzelnen Mieter.
1.7
Möbel und sonstiges Mietereigentum, Bodenflächen und angrenzende Bauteile etc. im Bereich der  auszuführenden Arbeiten sind durch Folie, evtl. Schaltafeln oder Ähnliches gegen Beschädigungen jeglicher Art zu schützen.
Verschuldete Schäden sind sofort, spätestens innerhalb von 2 Arbeitstagen nach Beauftragung, durchzuführen. Sofern die Frist aus Gründen, die der AN nicht zu vertreten hat, nicht einzuhalten ist, ist der AG unverzüglich zu unterrichten.

1.8
Wird in der Leistungsbeschreibung ein Fabrikat mit dem Zusatz "oder gleichwertiger Art" vorgegeben, so ist die Gleichwertigkeit als Mindestforderung zu verstehen.
Ist ein Fabrikat nach dem Zusatz "oder gleichwertiger Art" in den vorgesehenen Freiraum für "Angebotenes Fabrikat" vom Bieter nicht eingetragen, so gilt im Falle der Auftragserteilung das vom Auftraggeber eingetragene Fabrikat als vereinbart.
Die Gleichwertigkeit angebotener Fabrikate oder Materialien ist vom AN durch Prüfzeugnisse, Prospekte, Muster oder anderweitig darzulegen.
1.9
Besondere Hinweise Feuergefährdende Arbeiten
Das Lagern von Druckgasflaschen in Treppenhäusern, Durchgängen und Durchfahrten ist untersagt.
Bei Arbeiten mit brennbaren Gasen muss ein Feuerlöscher, tragbar, nach DIN EN 3-8:2015-07 vorhanden sein.
Bei Arbeiten mit offener Flamme an Flächen mit brennbaren Materialien (bspw. Dachabdichtung) ist je 20 m² Bearbeitungsfläche mindestens 1 Feuerlöscher im Arbeitsbereich vorzuhalten.
Die Merkblätter VdS Schadenverhütung, Köln:
VdS 2021 - Baustellen - Unverbindlicher Leitfaden für ein umfassendes Schutzkonzept, sowie
VdS 2008 - Feuergefährliche Arbeiten; Richtlinien für den Brandschutz sind zu beachten
1.10
Abfallbeseitigung
Jegliches Restmaterial, Verschnitt, Bruch, Verpackungsmaterial, Strahlmittel und dergleichen sind vom Auftragnehmer kostenlos zu beseitigen.
Die einschlägigen allgemeinen und kommunalen Vorschriften über die Entsorgung von Sonderabfall sind zu beachten. Die Entsorgung von Abfällen, Abbruchmassen und Bauschutt umfasst die
Verwertung entsprechend den Vorschriften, Satzungen des Abfallverwertungsbetriebes bzw. der
Gemeinde und behördlichen Auflagen. Das Sortieren, Zwischenlagern und getrennte Laden und
Transportieren ist danach in den Preis einzukalkulieren.
Der Nachweis über die ordnungsgemäße Entsorgung kann verlangt werden.
Sollten Container bauseits bereitgestellt werden, erfolgt eine Umlage der Kosten, deren Höhe oder
Anteil zuvor mit dem Auftragnehmer vereinbart wird.

1.11
Toleranzen und Qualitäten
Für die Qualitätsbeurteilung der abzunehmenden Leistung gelten DIN 18202 und DIN 18203,
Standardanforderungen, bis auf Boden- und Wandbeläge:
Hier gelten für Ebenheitstoleranzen DIN 18202,
Tabelle 3, Zeile 4 und Zeile 7 (erhöhte Anforderungen).

1.12
Schutz der Leistungen
Grundsätzlich ist während der Bauzeit vom AN der ausreichende Schutz - erforderlichenfalls auch
über die VOB- Grundleistung "Schutz der Leistung" hinausgehend - aller erbrachten Leistungen
einschließlich Unterhalt und termingerechter Entsorgung der Schutzleistungen sowie der Reinigung der zu übergebenden Leistung zu gewährleisten.

1.13
Erscheinungsbild
Das Erscheinungsbild der Baustelle hat permanent vorbildlichen Charakters zu sein.

1.14
Material- u. Unterkunftsräume werden bauseitig nicht zur Verfügung gestellt.

1.15
Bauaufzüge werden bauseitig nicht zur Verfügung gestellt.

1.16
Strom u. Wasseranschlüsse sind an der Baustelle vorhanden.  Anteiligen Verbrauchskosten werden mit 0,3% von der Schlussrechnung in Abzug gebracht.

### Bereich 1 Am Stadtbad 47

#### Abschnitt 1.1 Feuerschutztüren

**1.1.10 Feuerschutztürelement T-30 - 1 H3D**
Katalog-Nr. Stamm_MLV_NB/3391/ 3. 1. 11.
Hörmann T30-1 Stahl-Rauchschutztür H3D RS, 1-flügeliges, feuerhemmendes, einbaufertiges Element oder gleichwertig.
Geprüft und bauaufsichtlich zugelassen. Zulassungs-Nr: DIBT: Z-6.20-1974, liefern u. in fertiger Arbeit schlossermäßig montieren.

Maße:  Breite 1250 mm x Höhe 2000 mm
Zarge:  Eckzarge für Mauerwerk oder Beton
Türabschluss unten: Alu-Abschlussprofil (ca. 5 mm hoch) mit Schleifdichtung
Drückergarnitur: Kunststoff Drücker/ Drücker schwarz, U- Form
Obentürschließer:  TS 4000 inkl. Vorrichten an der Tür Türblatt: Blattdicke 45 mm, doppelwandig und aus verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht
Drücker:  miit Kurzschild, für Profilzylinder u.
  Buntbartschlüssel
Bänder:  1 Federband mit Kugellager
  1 Konstruktionsband mit Kugellager
Sicherungsbolzen:  Zwei Stahlsicherungsbolzen
Schallschutz:  37 bis 44 dB (Richtwert)
Wärmedämmung:  U = 1,9 W/m2K
Zugelassen für Einbau in Mauerwerk mind.115 mm oder Beton
mind. 100 mm
Angebotenes Fabrikat:  _______________________________
vom Bieter auszufüllen
Menge: 3,000 Stck

**1.1.20 Zul. Blindzylinder Feuer-/ Rauchschutztüren**
Katalog-Nr. Stamm_MLV_NB/3391/ 3. 1. 40.
Blindzylinder für Stahl-/ Feuer-/ Rauchschutztüren, liefern und montieren, inkl. Verlängerungen, als Zulage
Menge: 3,000 Stck

### Bereich 2 Am Stadtbad 49

#### Abschnitt 2.1 Feuerschutztüren

**2.1.10 Feuerschutztürelement T-30 - 1 H3D**
Katalog-Nr. Stamm_MLV_NB/3391/ 3. 1. 11.
Hörmann T30-1 Stahl-Rauchschutztür H3D RS, 1-flügeliges, feuerhemmendes, einbaufertiges Element oder gleichwertig.
Geprüft und bauaufsichtlich zugelassen. Zulassungs-Nr: DIBT: Z-6.20-1974, liefern u. in fertiger Arbeit schlossermäßig montieren.

Maße:  Breite 1250 mm x Höhe 2000 mm
Zarge:  Eckzarge für Mauerwerk oder Beton
Türabschluss unten: Alu-Abschlussprofil (ca. 5 mm hoch) mit Schleifdichtung
Drückergarnitur: Kunststoff Drücker/ Drücker schwarz, U- Form
Obentürschließer:  TS 4000 inkl. Vorrichten an der Tür Türblatt: Blattdicke 45 mm, doppelwandig und aus verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht
Drücker:  miit Kurzschild, für Profilzylinder u.
  Buntbartschlüssel
Bänder:  1 Federband mit Kugellager
  1 Konstruktionsband mit Kugellager
Sicherungsbolzen:  Zwei Stahlsicherungsbolzen
Schallschutz:  37 bis 44 dB (Richtwert)
Wärmedämmung:  U = 1,9 W/m2K
Zugelassen für Einbau in Mauerwerk mind.115 mm oder Beton
mind. 100 mm
Angebotenes Fabrikat:  _______________________________
vom Bieter auszufüllen
Menge: 3,000 Stck

**2.1.20 Zul. Blindzylinder Feuer-/ Rauchschutztüren**
Katalog-Nr. Stamm_MLV_NB/3391/ 3. 1. 40.
Blindzylinder für Stahl-/ Feuer-/ Rauchschutztüren, liefern und montieren, inkl. Verlängerungen, als Zulage
Menge: 3,000 Stck

### Bereich 3 Am Stadbad 51

#### Abschnitt 3.1 Feuerschutztüren

**3.1.10 Feuerschutztürelement T-30 - 1 H3D**
Katalog-Nr. Stamm_MLV_NB/3391/ 3. 1. 11.
Hörmann T30-1 Stahl-Rauchschutztür H3D RS, 1-flügeliges, feuerhemmendes, einbaufertiges Element oder gleichwertig.
Geprüft und bauaufsichtlich zugelassen. Zulassungs-Nr: DIBT: Z-6.20-1974, liefern u. in fertiger Arbeit schlossermäßig montieren.

Maße:  Breite 1250 mm x Höhe 2000 mm
Zarge:  Eckzarge für Mauerwerk oder Beton
Türabschluss unten: Alu-Abschlussprofil (ca. 5 mm hoch) mit Schleifdichtung
Drückergarnitur: Kunststoff Drücker/ Drücker schwarz, U- Form
Obentürschließer:  TS 4000 inkl. Vorrichten an der Tür Türblatt: Blattdicke 45 mm, doppelwandig und aus verzinktem Material
  Blechdicke 1,0 mm Dünnfalz und
  3-seitig gefälzt mit feuerhemmender
  Mineralwolldämmung u.  Brandschutzleisten
Falzausbildung:  3-seitig gefälzt Dünnfalz
Zarge:  Spezial-Eckzarge 3-seitig und 2,0 mm
  dick, mit 3-seitiger Dichtung und
  angeschweißten Mauer-Dübelankern
Oberfläche:  Türblatt und Zarge verzinkt und
  grundiert-pulverbeschichtet in Anlehnung
  an RAL 9002 (Grauweiß)
Schloss:  Einsteckschloss mit Wechsel DIN 18250
  Klasse 3, profilzylinder-gelocht
Drücker:  miit Kurzschild, für Profilzylinder u.
  Buntbartschlüssel
Bänder:  1 Federband mit Kugellager
  1 Konstruktionsband mit Kugellager
Sicherungsbolzen:  Zwei Stahlsicherungsbolzen
Schallschutz:  37 bis 44 dB (Richtwert)
Wärmedämmung:  U = 1,9 W/m2K
Zugelassen für Einbau in Mauerwerk mind.115 mm oder Beton
mind. 100 mm
Angebotenes Fabrikat:  _______________________________
vom Bieter auszufüllen
Menge: 3,000 Stck

**3.1.20 Zul. Blindzylinder Feuer-/ Rauchschutztüren**
Katalog-Nr. Stamm_MLV_NB/3391/ 3. 1. 40.
Blindzylinder für Stahl-/ Feuer-/ Rauchschutztüren, liefern und montieren, inkl. Verlängerungen, als Zulage
Menge: 3,000 Stck
